# 25EWB010_TW_ Wasserwerk_bis:_KV_Baruth
Angebotsaufforderung (GAEB DA XML 3.3, DA83)
Projekt: 25EWB010
Währung: EUR
Vergabeart: Öffentliche Ausschreibung
Eröffnung: 26.03.2026 10:00:00
Ende der Zuschlagsfrist: 30.04.2026
Abgabeort: Stadt Baruth/ Mark; ;
Ausführungsbeginn: 07.04.2026
Ausführungsende: 30.06.2026
Erstellt mit: GXML Toolbox V3.3 R20220330, ORCA AVA 27 27.00.00, 09.03.2026

## 01 TW Wasserwerk bis KV Baruth

### Titel 01 TW Wasserwerk bis KV Baruth

#### Bereich 01.01 Baustelleneinrichtung

**01.01.1 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 PSCH

**01.01.2 Baustelle räumen Sämtl. LV-Abschn.**
StL-Nr. 1910111201
Baustelle von allen Geräten, Anlagen, Einrichtungen und
dgl. räumen. Benutzte Flächen und Wege entsprechend dem
ursprünglichen Zustand herrichten. Soweit nicht für
bestimmte Leistungen für das Räumen der Baustelle gesonderte Positionen im Leistungsverzeichnis enthalten
sind, gilt die Pauschale
für alle Leistungen sämtlicher Abschnitte des Leistungsverzeichnisses.
Menge: 1,000 PSCH

**01.01.3 Bestandsvermessung**
Durchführen der Bestandsvermessung für das von der
Baumaßnahme betroffene Baufeld auf der Grundlage
der Landesüblichen Vorgaben. In der Bestandsvermessung
sind die Höhen- und Lagedaten der Einbauten, hier
TW Versorgungsleitung nebst Formteile und Einbauten,
zu erfassen.
Menge: 1,000 PSCH

**01.01.4 Bauzaun aufstellen und entfernen Zaunhöhe 2,0 m*Stahlgitter-FT**
StL-Nr. 1910120733
Bauzaun nach Unterlagen des AG einschl. der erforderlichen Tore und Pfosten standsicher aufstellen, während
der Bauzeit vorhalten und unterhalten sowie nach Beendigung der Bauzeit entfernen. 70 v.H. des Preises werden nach Aufstellen, der Rest nach Entfernen des Bauzaunes vergütet.
Zaunhöhe = 2,00 m.
Zaun aus Stahlgitter-Fertigteilen.
Menge: 200,000 m

**01.01.5 Beweissicherung vor Bau**
Durchführung von Maßnahmen zur
Beweissicherung im Baufeld
Protokollieren der Beweissicherungsergebnisse
Erstellen einer Fotodokumentation
(mind. 20 Aufnahmen)
Übergabe auf CD/Datenträger an den AG
Menge: 1,000 PSCH

#### Bereich 01.02 Verkehrssicherung

**01.02.1 Verkehrssich. läng. Dauer aufbauen Arbeitsstelle*Anordnung n. Unt. gebührenfrei**
StL-Nr. 1980510519090101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I 5 '
Länge des Arbeitsbereiches '20,00 m '
Verkehrsrechtliche Anordnung nach Unterlagen des AG
einholen und zugehörige Unterlagen erstellen. Eventuell
erforderliche Ortsbesichtigungen zur Erstellung der
Planunterlagen für die verkehrsrechtliche Anordnung
durchführen.
Gebührenfrei.
Menge: 1,000 PSCH

**01.02.2 Verkehrssich. läng. Dauer vorhalten wie Vorposition**
StL-Nr. 1980511010
Verkehrssicherung längerer Dauer vorhalten, warten, instand setzen und betreiben. Vorübergehende Verkehrssicherungsmaßnahmen durchführen. Die Kontrolle der Verkehrssicherung wird gesondert vergütet.
Verkehrssicherung wie in Vorposition beschrieben.
Menge: 40,000 d

**01.02.3 Kontrolle d. Verkehrss. an Arb.st. zwei bzw. einmal**
StL-Nr. 1980570510
Kontrolle der Verkehrssicherung an Arbeitsstellen
einschließlich temporärer Verkehrsschilder,
vorübergehender Markierungen, transportabler Lichtsignalanlagen, baulicher Leitelemente und transportabler
Schutzeinrichtungen gem. ZTV-SA durchführen. Die Kontrolle ist unmittelbar nach deren Durchführung zu erfassen und zu dokumentieren. Arbeits- und Hilfsmittel
sind vom AN zu stellen und dem AG jederzeit zugänglich
zu machen. Die Kontrolle der Umleitungsstrecke wird gesondert vergütet.
Kontrolle zweimal täglich, an arbeitsfreien Tagen einmal täglich.
Menge: 40,000 d

**01.02.4 Schutz für Baumstamm herstellen StU ü. 200-250 cm*Polst. Wahl AN Brett 24 mm*Höhe mind. 2,50m Schutz Verwert.AN**
Schutz für Baumstamm durch Mantel mit Polsterung herstellen und während der Bauzeit vor- und unterhalten.
Der Mantel darf den Baumstamm und die Wurzelanläufe
nicht berühren.
Stammumfang über 50 bis 150 cm.
Polsterung des Stammes nach Wahl des AN.
Mantel aus Brettern, 24 mm dick, lückenlos befestigen.
Mantelhöhe mindestens 2,50 m.
Schutz nach Beendigung der Bauarbeiten abbauen und nach
Wahl des AN verwerten.
Menge: 25,000 St

#### Bereich 01.03 Erdarbeiten

**01.03.1 Qualifizierte Beprobung entsprechend LAGA PN 98 mit**
*** Pauschalposition
Qualifizierte Beprobung entsprechend LAGA PN 98 mit anschließender Laboruntersuchung mit Deklaration zur Feststellung der Wiederverwendbarkeit der anstehenden Böden gemäß EBV durchführen. Einzurechnen sind alle notwendigen Leistungen inkl. der Prüfgebühren / Laborkosten.
Menge: 1,000 psch

**01.03.2 Temp. Amphibienschutzzaun herst. Zauntrasse mähen Zauntr.planieren Nadelholz, 1,00 m undurchs. Folie Höhe 0,60 m gesamte Bauzeit**
StL-Nr. 21107414111323
Temporären Amphibienschutzzaun nach Unterlagen des AG
mit lückenlosem Fugen- und Bodenschluss sowie Übersteigschutz standfest herstellen, einschließlich Pfosten und erforderlicher Querstreben. Zaun vorhalten, unterhalten und abbauen.
Zauntrasse ca. 1,00 m breit, bodennah mähen, Schnittgut
seitlich lagern.
Zauntrasse vor Einbau grob planieren, Zaun mind. 10 cm
tief in Erdreich einbinden und Lauffläche planieren.
Pfosten = Nadelholz, 1,00 m lang, Zopfdurchmesser = 4
bis 6 cm.
Zaun = undurchsichtige, UV-stabile Folie.
Zaunhöhe = 0,60 m hoch.
Vorhaltedauer = gesamte Bauzeit.
Menge: 320,000 m

**01.03.3 Leitungserkundung**
*** Pauschalposition
Erkundung von Kabeln und Leitungen aller Art durch geeignete Methoden, z.B. durch Einholen von Kabelplänen
und/oder Einweisung durch den Leitungsträger. Die Vorschriften der Leitungsträger sind zu beachten.
Menge: 1,000 psch

**01.03.4 Suchgraben herstellen Tiefe >1,25-1,75m mitMasch.unterst. Aufbruch gesond. o.Verb/o.Wasserh. Boden einb.u.v. Abrechnung Abtrag**
Suchgraben herstellen
einschließlich Handschachtung . Aushub zur Wiederverwendung
seitlich lagern. Beschreibung der Homogenbereiche nach
Unterlagen des AG.
Homogenbereiche gemäß Bodengutachten
Grabentiefe über 1,25 bis 1,75 m.
Handschachtung mit Maschinenunterstützung.
Straßenaufbruch wird gesondert vergütet.
Verbau und Wasserhaltung werden gesondert vergütet.
Seitlich gelagerten Boden einbauen und verdichten.
Abrechnung nach Abtragsprofilen.
Menge: 25,000 m

**01.03.5 Oberboden ggf. einschließlich Vegetationsdecke abtragen**
Oberboden ggf. einschließlich Vegetationsdecke abtragen und profilgerecht wieder andecken einschließlich erforderlicher Zwischenlagerung auf Flächen nach Wahl des AN. Beschreibung der Homogenbereiche gemäß Bodengutachten des AG. Dicke des Abtrages über 10 bis 30 cm. Andeckung auf Böschungen, Seitenstreifen, Trennstreifen. Dicke der Andeckung über 15 bis 25 cm. Abrechnung nach Abtragsprofilen.
Menge: 544,000 m2

**01.03.6 Schicht ohne Bindemittel aufnehmen, seitlich lagern,einbauen.**
Schicht ohne Bindemittel aufnehmen, seitlich lagern, nach Leitungsbau wieder einbauen. Erschwernisse
durch Einbauten werden nicht gesondert vergütet.
Schichten aus Baustoffgemischen für Schottertragschichten und für Deckschichten ohne Bindemittel.
Dicke über 20 bis 30 cm.
Fläche = Fahrbahn.
Baustoffgemisch aus verfestigten Baustoffen gemäß Bodengutachten
Baustoff innerhalb der Baustelle fördern, einbauen und verdichten.
Menge: 290,000 m2

**01.03.7 Leitungsgraben, Start-, Zielgruben herstellen.**
Leitungsgraben, Start-, Zielgruben herstellen. Straßenaufbruch wird gesondert vergütet. Lage und Abstände nach Unterlagen des AG.
In gewachsenem Boden. Homogenbereich nach Unterlagen
des AG.
Grabentiefe über 1,25 bis 1,75 m.
Breite der Grabensohle für Rohr DN 250.
Notwendigen Verbau entsprechend statischen und konstruktiven Erfordernissen herstellen, vorhalten und
entfernen.
Aushub zur Wiederverwendung innerhalb der Baustelle
lagern, nach Verlegen der Leitung in Graben oberhalb
der Leitungszone und in Baugruben einbauen und verdichten einschl. ggf. erforderlicher Wasserzugabe.
Materialwerte nach EBV = gemäß Bodengutachten
Zum Verfüllen nicht verwendeten Aushub nach Wahl des AN
verwerten.
Abrechnung mit senkrechten Wänden.
Menge: 270,000 m3

**01.03.8 Leitungsgraben in Handschachtung Maschienen unterstützt herstellen.**
Leitungsgraben in Handschachtung Maschienen unterstützt herstellen.
Straßenaufbruch wird gesondert vergütet.
In gewachsenem Boden. Homogenbereich nach Unterlagen
des AG.
Grabentiefe über 1,25 bis 2,5 m.
Breite der Grabensohle für Rohr DN 225.
Notwendigen Verbau entsprechend statischen und konstruktiven Erfordernissen herstellen, vorhalten und
entfernen.
Aushub zur Wiederverwendung innerhalb der Baustelle
lagern, nach Verlegen der Leitung in Graben oberhalb
der Leitungszone und in Baugruben einbauen und verdichten einschl. ggf. erforderlicher Wasserzugabe.
Materialwerte nach EBV = gemäß Bodengutachten
Zum Verfüllen nicht verwendeten Aushub nach Wahl des AN
verwerten.
Abrechnung mit senkrechten Wänden.
Menge: 90,000 m3

**01.03.9 Wurzelsperre, liefern und im offenen Graben einbauen**
Wurzelsperre, liefern und im offenen Graben einbauen
mit Bahnen aus PE-HD,  Dicke 1 mm, Einbautiefe 1200 mm,
Stöße verkleben.
Menge: 70,000 m

**01.03.10 Bodenhindernis Mauerwerk abbrechen**
Hindernis im Boden aus Mauerwerk  abbrechen und verwerten
Menge: 3,000 m3

**01.03.11 Bodenhindernis Beton abbrechen**
Hindernis im Boden aus Beton  abbrechen und verwerten
Menge: 3,000 m3

#### Bereich 01.04 grabenloser Rohrvortrieb

*Hinweis: Nachfolgende Positionen gelten für die grabenlose Rohrverlegung*
Nachfolgende Positionen gelten für die grabenlose
Rohrverlegung der  Trinkwasserleitung.
Die Länge beträgt ca. 585 m. Erdbauarbeiten sind in dem
entsprechend Titel enthalten.

**01.04.1 Temp. Amphibienschutzzaun herst. Zauntrasse mähen Zauntr.planieren Nadelholz, 1,00 m undurchs. Folie Höhe 0,60 m gesamte Bauzeit**
StL-Nr. 21107414111323
Temporären Amphibienschutzzaun nach Unterlagen des AG
mit lückenlosem Fugen- und Bodenschluss sowie Übersteigschutz standfest herstellen, einschließlich Pfosten und erforderlicher Querstreben. Zaun vorhalten, unterhalten und abbauen.
Zauntrasse ca. 1,00 m breit, bodennah mähen, Schnittgut
seitlich lagern.
Zauntrasse vor Einbau grob planieren, Zaun mind. 10 cm
tief in Erdreich einbinden und Lauffläche planieren.
Pfosten = Nadelholz, 1,00 m lang, Zopfdurchmesser = 4
bis 6 cm.
Zaun = undurchsichtige, UV-stabile Folie.
Zaunhöhe = 0,60 m hoch.
Vorhaltedauer = gesamte Bauzeit.
Menge: 192,000 m

**01.04.2 Schicht ohne Bindemittel aufnehmen STS+DoB Dicke ü.20-30cm Fahrbahn Bstoff. Verw.AN.**
Schicht ohne Bindemittel aufnehmen, seitlich lagern, einbauen Erschwernisse
durch Einbauten werden gesondert vergütet.
Schichten aus Baustoffgemischen für Schottertragschichten und für Deckschichten ohne Bindemittel.
Dicke über 20 bis 30 cm.
Fläche = Fahrbahn.
Baustoff nach Wahl des AN verwerten. Baustoff nach
Unterlagen des AG.
Menge: 36,000 m2

**01.04.3 Zulage zur Vorposition für Einbauteile**
Zulage zur Vorposition für das erschwerte Arbeiten durch Einbauteile
Abrechnung je Stück
Menge: 3,000 St

**01.04.4 Suchgraben herstellen Tiefe >1,25-1,75m mit Masch.unterst. Aufbruch gesond. o.Verb/o.Wasserh. Boden einb.u.v. Abrechnung Abtrag**
Suchgraben herstellen Tiefe >1,25 - 1,75m
einschließlich Handschachtung . Aushub zur Wiederverwendung
seitlich lagern. Beschreibung der Homogenbereiche nach
Unterlagen des AG.
Homogenbereiche .gemäß Bodengutachten..
Grabentiefe über 1,25 bis 1,75 m.
Handschachtung mit Maschinenunterstützung.
Straßenaufbruch wird gesondert vergütet.
Verbau und Wasserhaltung werden gesondert vergütet.
Seitlich gelagerten Boden einbauen und verdichten.
Abrechnung nach Abtragsprofilen.
Menge: 20,000 m

**01.04.5 Oberboden ggf. einschließlich Vegetationsdecke abtragen und**
Oberboden ggf. einschließlich Vegetationsdecke abtragen und profilgerecht wieder andecken einschließlich erforderlicher Zwischenlagerung auf Flächen nach Wahl des AN. Beschreibung der Homogenbereiche gemäß Bodengutachten des AG. Dicke des Abtrages über 10 bis 30 cm. Andeckung auf Böschungen, Seitenstreifen, Trennstreifen. Dicke der Andeckung über 15 bis 25 cm. Abrechnung nach Abtragsprofilen.
Menge: 108,000 m2

**01.04.6 Anfahren, Vorhalten, Abtransport Bohranlage**
*** Pauschalposition
Antransport, Vorhalten, Umsetzen, Abtransport,
Positionieren der Bohranlage, Herstellen der
Bohrsuspension, einschließlich Materialeinsatz, sowie
aller Haupt- und Nebenleistungen zur Durchführung der
Vortriebsleistungen und Bauvorbereitung.
Menge: 1,000 psch

**01.04.7 Einmessen der Bohrachse**
*** Pauschalposition
Einmessen der Bohrachse, Durchnivellieren und
Längenmessungen bezogen NHN, Koordinaten, Plänen,
Grenz- oder Polygonsteinen, Festpunkten, Einrichten der
Bohrmaschine, Kalibrieren der Messgeräte, Einrichten
der Messfelder, abgerechnet wird nach erfolgter
Pilotbohrung. Mengen siehe Rohrleitungen
Menge: 1,000 psch

**01.04.8 Pilotbohrung**
Herstellen einer verlaufsgesteuerten Pilotbohrung in
Boden gemäß Bodengutachten - unter genauer Einhaltung der Zielgenauigkeit nach DVGW 321
(Zielradius = 10 % von der max. Tiefe),  in
Teilabschnitten bis max. 100 m. Fehlbohrungen gehen zu
Lasten des Auftragnehmers.
Der Spülsuspension sind Toninhibitoren beizusetzen.
Menge: 645,000 m

**01.04.9 Aufweiten des Bohrkanals für Rohr PEHD 225 x 20,5 mm**
Aufweiten des Bohrkanals für Medienrohrleitung
PEHD 225 x 20,5  mm aus PE100, SDR 11, PN 16
RC-Qualität nach PAS 1075 Typ 2,
in mehreren Trassenteilabschnitten
Der Spülsuspension sind Toninhibitoren beizusetzen.
Menge: 540,000 m

**01.04.10 Aufweiten des Bohrkanals für Rohr PEHD 125 x 11,4 mm**
*** Bedarfsposition ohne GB
Aufweiten des Bohrkanals für Medienrohrleitung
PEHD 125 x 11,4  mm aus PE100, SDR 11, PN 16
RC-Qualität nach PAS 1075 Typ 2,
in mehreren Trassenteilabschnitten
Der Spülsuspension sind Toninhibitoren beizusetzen.
Menge: 105,000 m

**01.04.11 Druckrohr PE 100 225 x 20,5 liefern, verschweißen**
Medienrohrleitung Trinkwasserleitung
aus punktlastbeständigem Vollwand-Druckrohr DIN 19 533, Farbe blau, PE 100, SDR 11,
PN 16, RC-Qualität nach PAS 1075 Typ 2,
Rohr PEHD 225 x 20,5  mm
liefern, auslegen und verschweißen
Kennzeichnung und Farbe entsprechend Einsatzgebiet Trinkwasser (blau), Farbschicht in Wandstärke integriert,
Schweißen mit Elektroschweißmuffen in den Rohrgräben
bei Verbindung zweier Enden.
Das Liefern der Elektroschweißmuffen wird nicht gesondert vergütet. .
Menge: 540,000 m

**01.04.12 Druckrohr aus PE 100 125 x 11,4 mm SDR 11, liefern, verschweißen**
Medienrohrleitung Trinkwasserleitung
aus punktlastbeständigem Vollwand-Druckrohr DIN 19 533, Farbe blau, PE 100, SDR 11,
PN 16, RC-Qualität nach PAS 1075 Typ 2,
Rohr PEHD 125 x 11,4  mm
liefern, auslegen und verschweißen
Kennzeichnung und Farbe entsprechend Einsatzgebiet Trinkwasser (blau), Farbschicht in Wandstärke integriert,
Schweißen mit Elektroschweißmuffen in den Rohrgräben
bei Verbindung zweier Enden.
Das Liefern der Elektroschweißmuffen wird nicht gesondert vergütet. .
Menge: 105,000 m

**01.04.13 Medienrohrleitung einziehen Rohr PEHD 225 x 20,5 mm**
Medienrohrleitung
Trinkwasserleitung
aus punktlastbeständigem
Vollwand-Druckrohr DIN 19 533, Farbe blau, PE 100, SDR 11,
PN 16, RC-Qualität nach PAS 1075 Typ 2,
Rohr PEHD 225 x 20,5  mm
in den vorbereiteten Bohrkanal einziehen, einschließlich Dokumentation des Leitungsverlaufes der verlegten Rohrleitungen, sowie Längsschnitt mit Hoch- und Tiefpunkten.
Menge: 645,000 m

**01.04.14 Medienrohrleitung einziehen Rohr PEHD 125 x 11,4 mm**
Medienrohrleitung Trinkwasserleitung
aus punktlastbeständigem
Vollwand-Druckrohr DIN 19 533, Farbe blau, PE 100, SDR 11,
PN 16, RC-Qualität nach PAS 1075 Typ 2,
Rohr PEHD 125 x 11,4  mm
in den vorbereiteten Bohrkanal bzw. in der vorhandenen Bestandsleitung einziehen, einschließlich Dokumentation des Leitungsverlaufes der verlegten Rohrleitungen, sowie Längsschnitt mit Hoch- und Tiefpunkten.
Menge: 105,000 m

**01.04.15 Entsorgung Bentonitspülsuspension,**
*** Pauschalposition
Entsorgung Bentonitspülsuspension, Wasser-Ton-Gemisch
aus den Baugruben einschließlich aller Nebenarbeiten
und Entsorgungsnachweis.
Menge: 1,000 psch

**01.04.16 Eingezogene Rohrleitungen säubern**
*** Pauschalposition
Eingezogene Rohrleitungen bis 225 x 20,5 mm von Spülsuspension aus Wasser-Ton-Gemisch säubern und für Muffenschweißung vorbereiten, einschließlich Rückschnitt der Rohrleitungsstränge und aller Nebenarbeiten.
Rückgebautes Material verbleibt in Eigentum des AN.
Bereiche der Anbindungen und Verbindungen bei Kopfgruben und Baugruben
Menge: 1,000 psch

**01.04.17 Druckrohrleitung 225 x 20,5 spülen, desinfizieren**
Druckrohrleitung fuer Trinkwasser
vor Inbetriebnahme bis zur Keimfreiheit spülen und bei
Bedarf desinfizieren DVGW W 291,
in technologisch erforderlichen Abschnitten,
einschl. bakterielle Beprobung
Rohr 225 x 20,5  mm, PE 100-RC.
Vorhalten, Einbau und Ausbau von Hilfsmaterialien
Menge: 540,000 m

**01.04.18 Druckrohrleitung 125 x 11,4 spülen, desinfizieren**
Druckrohrleitung fuer Trinkwasser
vor Inbetriebnahme bis zur Keimfreiheit spülen und bei
Bedarf desinfizieren DVGW W 291,
in technologisch erforderlichen Abschnitten,
einschl. bakterielle Beprobung
Rohr 125 x 11,4  mm, PE 100-RC.
Vorhalten, Einbau und Ausbau von Hilfsmaterialien
Menge: 105,000 m

#### Bereich 01.05 Leitungsbau

**01.05.1 Druckrohr PE 100 225 x 20,5 liefern, verschweißen im offenen Graben verlegen**
Medienrohrleitung Trinkwasserleitung
aus punktlastbeständigem Vollwand-Druckrohr DIN 19 533, Farbe blau, PE 100, SDR 11,
PN 16, RC-Qualität nach PAS 1075 Typ 2,
Rohr PEHD 225 x 20,5  mm
liefern, auslegen und verschweißen
im offenen Graben verlegen.
Kennzeichnung und Farbe entsprechend Einsatzgebiet Trinkwasser (blau), Farbschicht in Wandstärke integriert,
Schweißen mit Elektroschweißmuffen in den Rohrgräben
bei Verbindung zweier Enden.
Das Liefern der Elektroschweißmuffen wird nicht gesondert vergütet. .
Menge: 213,000 m

**01.05.2 Druckrohr aus PE 100 125 x 11,4 mm SDR 11, im offenen Graben verlegen**
Medienrohrleitung Trinkwasserleitung
aus punktlastbeständigem Vollwand-Druckrohr DIN 19 533, Farbe blau, PE 100, SDR 11,
PN 16, RC-Qualität nach PAS 1075 Typ 2,
Rohr PEHD 125 x 11,4  mm

im offenen Graben verlegen.
Kennzeichnung und Farbe entsprechend Einsatzgebiet Trinkwasser (blau), Farbschicht in Wandstärke integriert,
Schweißen mit Elektroschweißmuffen in den Rohrgräben
bei Verbindung zweier Enden.
Das Liefern der Elektroschweißmuffen wird nicht gesondert vergütet. .
Menge: 15,000 m

**01.05.3 Druckrohr PE 100, 63 x 5,8 liefern, verschweißen im offenen Gragen verlegen**
Medienrohrleitung Trinkwasserleitung
aus punktlastbeständigem Vollwand-Druckrohr DIN 19 533, Farbe blau, PE 100, SDR 11,
PN 16, RC-Qualität nach PAS 1075 Typ 2,
Rohr PEHD 63 x 5,8  mm
liefern, auslegen und verschweißen
im offenen Graben verlegen.
Kennzeichnung und Farbe entsprechend Einsatzgebiet Trinkwasser (blau), Farbschicht in Wandstärke integriert,
Schweißen mit Elektroschweißmuffen in den Rohrgräben
bei Verbindung zweier Enden.
Das Liefern der Elektroschweißmuffen wird nicht gesondert vergütet. .
Menge: 30,000 m

**01.05.4 Form- und Verbindungsstueck Muffe DA 225**
Form- und Verbindungsstueck liefern und montieren
zu Druckrohrleitungen aus PE 100, DIN 8075 Teil 1
fuer Trinkwasserleitung aus PE 100, SDR 11,
zum Heizelementmuffenschweißen

Rohr 225 x 20,5 mm
Menge: 10,000 St

**01.05.5 Bogen 30° PE100 SDR11 DA225 langschenklig**
Bogen 30° PE100 SDR11 d225 langschenklig
Merkmale:
Geeignet für Gas 10 bar und Wasser 16 bar
Geeignet für das Stumpf- und Heizwendelschweissen
Aus nahtlosem Rohr gefertigt
Nahtlosen Bögen dürfen nicht gekürzt werden
Material: Polyethylen (PE) schlagfest, UV-beständig
Verpackung: Einzelverpackung im Folienbeutel

Zertifikate/Zulassungen: EN12201-3, EN1555-3

Maße:
z - 315 mm
L - 150 mm
R - 48 mm

Dimension: d225

oder gleichwertig
Menge: 2,000 St

**01.05.6 Bogen 90° PE100 SDR11 DA225, langschenklig**
Bogen 90° PE100 SDR11 d225, langschenklig
Merkmale:
Geeignet für Gas 10 bar und Wasser 16 bar
Geeignet für das Stumpf- und Heizwendelschweissen
Material: Polyethylen (PE) schlagfest, UV-beständig
Verpackung: Einzelverpackung im Folienbeutel

Zertifikate/Zulassungen: EN12201-3, EN1555-3

Maße:
z - 350 mm
L - 120 mm
R - 225 mm

Dimension: d225
Menge: 2,000 St

**01.05.7 Form- und Verbindungsstueck Bogen DA125**
Form- und Verbindungsstueck liefern und montieren
zu Druckrohrleitungen aus PE 100, DIN 8075 Teil 1
für Trinkwasser,
Bogen aus PE 100, SDR 11,
einschl. E-Schweißmuffen aus PE 100,
zum Heizelementmuffenschweißen
- 11, 22, 30 und 45° -
PEHD 125 x 11,4
Menge: 5,000 St

**01.05.8 Form- und Verbindungsstueck Muffe DA 125**
Form- und Verbindungsstueck liefern und montieren
zu Druckrohrleitungen aus PE 100, DIN 8075 Teil 1
fuer Trinkwasserleitung aus PE 100, SDR 11,
zum Heizelementmuffenschweißen
Rohr 125 x 11,4 mm
Menge: 3,000 St

**01.05.9 Form- und Verbindungsstueck Bogen DA 63**
Form- und Verbindungsstueck liefern und montieren
zu Druckrohrleitungen aus PE 100, DIN 8075 Teil 1
fuer Sprinklerleitung.
Bogen aus PE 100, SDR 11,
einschl. E-Schweißmuffen aus PE 100,
zum Heizelementmuffenschweißen
- 11, 22, 30 und 45° -
Rohr 63 x 5,8 mm
Menge: 3,000 St

**01.05.10 Form- und Verbindungsstueck Muffe DA 63**
Form- und Verbindungsstueck liefern und montieren
zu Druckrohrleitungen aus PE 100, DIN 8075 Teil 1
fuer Trinkwasserleitung aus PE 100, SDR 11,
zum Heizelementmuffenschweißen
Rohr 63 x 5,8 mm
Menge: 8,000 St

**01.05.11 T 90° reduziert PE100 SDR11 d225-75, langschenklig**
Merkmale:
Geeignet für Wasser 16 bar
Geeignet für das Stumpf- und Heizwendelschweissen
Material: Polyethylen (PE) schlagfest, UV-beständig
Verpackung: Einzelverpackung im Folienbeutel

Zertifikate/Zulassungen: DVGW zertifiziert

Maße:
d1 - 75 mm
z - 560 mm
z1 - 219 mm
L - 120 mm
L1 - 70 mm

Fabrikat: +GF+
Dimension: d225-75
Artikel Nr.: 753201039
Menge: 1,000 Stk
Produkt:
  Artikel:
    Artikelnummer: 753201039
    Artikelkurztext: T 90° reduziert PE100 SDR11 d225-75, langschenklig

**01.05.12 T 90° Wasser mit Stutzenfitting Abgang, d63mm, PE100, SDR11, PN10/16, mit integrierter Rohrfixierung**
Merkmale T-Stück:
- PE 100, SDR 11 (ISO S5), 16 bar Wasser
- Geeignet für Rohr SDR 9 bis 17,6
- 4 mm Steckkontakt
- Beide Rohrseiten in einem Arbeitsgang schweißbar
- Glatte Schweißzone mit verdeckt liegender Heizwendel, die Heizwendel sind geschützt und die Schweißzone kann einfach gereinigt werden, für ein optimales Schweißergebnis
- Wegbegrenzte Schweißindikatoren zum visuellen Nachweis des Schweißdrucks
- Dauerhaft geprägte Chargenkennzeichnung
- Schweißzeit wird automatisch durch Barcode an die Umgebungstemperatur angepasst

Beutel-Etikett:
Einzelverpackung im Folienbeutel mit detaillierten Informationen auf dem Beutel-Etikett: Produktions-Losnummer, EAN-Code, Traceability-Code, Schweiß-Code, Unitary Qr-Code, Tabelle für manuelle Schweißdaten, Normen und Zulassungen, Artikelbeschreibungen

Fitting-Etikett:
Informationen auf dem Fitting-Etikett: Strichcode Schweißung (zur vollautomatischen Schweißung mit Temperaturkompensation), Strichcode Traceability (zur Bauteilrückverfolgung), Schweißzeit, Spannung, Abkühlzeit, Dimension, SDR-Klasse

Zertifizierungen:
- Abnahmeprüfzeugnis nach EN 10204 - 3.1 mit Seriennummer online abrufbar
- DVGW-Zertifizierung

Maße

d - Innendurchmesser
d1 - Außendurchmesser
L - Länge

d - 63 mm
d1 - 81 mm
L - 151 mm
L1 - 46 mm
z - 28 mm
z1 - 150 mm
H - 102 mm

Fabrikat: +GF+
Artikel Nr.: 753211611
Menge: 1,000 Stk
Produkt:
  Artikel:
    Artikelnummer: 753211611
    Artikelkurztext: T 90° Wasser mit Stutzenfitting Abgang, d63mm,  PE100, SDR11, PN10/16, mit integrierter Rohrfixierung

**01.05.13 Reduktion PE100 SDR11 d75-d63, langschenklig**
Merkmale
Geeignet für Wasser 16 bar
Geeignet für das Stumpf- und Heizwendelschweissen
Material: Polyethylen (PE) schlagfest, UV-beständig
Verpackung: Einzelverpackung im Folienbeutel

Zertifikate/Zulassungen: DVGW zertifiziert

Maße:
d1 - 63 mm
z - 170 mm
L - 72 mm
L1 - 65 mm

Fabrikat: +GF+
Dimension: d75-d63
Artikel Nr.: 753901065
Menge: 1,000 Stk
Produkt:
  Artikel:
    Artikelnummer: 753901065
    Artikelkurztext: Reduktion PE100 SDR11 d75-d63, langschenklig

**01.05.14 Vorschweißbund PE-100, 225 x20,5mm, Guß DN 250**
Zulage für Form- und Verbindungsstück
zu vorbeschriebener Rohrleitung,
Vorschweißbund mit Flansch passend zu
den vorbeschriebenen Druckrohren,
Rohr PE 100: 225 x 20,5 mm,
Flansch für DN 200 GGG PN 16
liefern, abladen und betriebsfertig verlegen,
Verbindung durch Elektroschweißmuffe.
Verbindung wird abweichend von
DIN 18307 nicht gesondert vergütet.
Schweißmuffe ist in den EP dieser
Position mit einzurechnen.
Menge: 5,000 St

**01.05.15 Vorschweißbund PE-100, 125 x 11,4 mm, Guß DN 100**
Zulage für Form- und Verbindungsstück
zu vorbeschriebener Rohrleitung,
Vorschweißbund mit Flansch passend zu
den vorbeschriebenen Druckrohren,
Rohr PE 100: 125 x 11,4 mm,
Flansch für DN 100 GGG PN 16
liefern, abladen und betriebsfertig verlegen,
Verbindung durch Elektroschweißmuffe.
Verbindung wird abweichend von
DIN 18307 nicht gesondert vergütet.
Schweißmuffe ist in den EP dieser
Position mit einzurechnen.
Menge: 2,000 St

**01.05.16 T-Stück GJS DN 200/100**
FFR-Stück GJS DN 200 / DN 100, PN 10,
DIN EN 1092-2, DIN-EN 545
Innen und Außen EPOXY-Beschichtung nach GSK-Richtlinien für "Schweren Korrosionsschutz"
liefern, fachgerecht einbauen
und abdichten einschl. aller erforderlichen Dichtungen (mit KTW-Zulassung)
mit allen erforderlichen nicht rostenden
Schrauben und Muttern für die Flansche
Menge: 2,000 St

**01.05.17 T-Stück GJS DN 200/80**
FFR-Stück GJS DN 200 / DN 80, PN 10,
DIN EN 1092-2, DIN-EN 545
Innen und Außen EPOXY-Beschichtung nach GSK-Richtlinien für "Schweren Korrosionsschutz"
liefern, fachgerecht einbauen
und abdichten einschl. aller erforderlichen Dichtungen (mit KTW-Zulassung)
mit allen erforderlichen nicht rostenden
Schrauben und Muttern für die Flansche
Menge: 2,000 St

**01.05.18 Druckrohrleitung 225 x 20,5 spülen, desinfizieren**
Druckrohrleitung fuer Rohwasser
vor Inbetriebnahme bis zur Keimfreiheit spülen und bei
Bedarf desinfizieren DVGW W 291,
in technologisch erforderlichen Abschnitten,
einschl. bakterielle Beprobung
Rohr 225 x 20,5  mm, PE 100-RC.
Vorhalten, Einbau und Ausbau von Hilfsmaterialien
Menge: 215,000 m

**01.05.19 Druckrohrleitung 63 x 5,8 spülen, desinfizieren**
Druckrohrleitung fuer Rohwasser
vor Inbetriebnahme bis zur Keimfreiheit spülen und bei
Bedarf desinfizieren DVGW W 291,
in technologisch erforderlichen Abschnitten,
einschl. bakterielle Beprobung
Rohr 63 x 5,8 mm, PE 100-RC.
Vorhalten, Einbau und Ausbau von Hilfsmaterialien
Menge: 100,000 m

**01.05.20 Unterflurhydrant DIN EN 14339, PN 16, DN 80, für**
Unterflurhydrant DIN EN 14339, PN 16,  DN 80, für Druckrohrleitung für Trinkwasser, erdverlegt, Rohrdeckung 1,25 m, Ausführung gemäß Zeichnung.
Menge: 1,000 St

**01.05.21 Doppelflansch-Fußbogen, 90 Grad, N-Stück,**
Doppelflansch-Fußbogen, 90 Grad, N-Stück,
für Druckrohrleitung aus duktilem Gusseisen für Trinkwasser DIN EN 545, Flansch DIN EN 1092-2, PN 10,  DN 80, werkseitige Epoxidharz-Umhüllung DIN EN 14901-1,  werkseitige Epoxidharz-Auskleidung DIN EN 14901-1.
Menge: 1,000 St

**01.05.22 Strassenkappe Wasserleitung Hydrant**
Strassenkappe aus Guß, einschl. Tragplatte DIN 19 720,
für U-Hydrant liefern und einbauen.
Menge: 1,000 St

**01.05.23 Be-, Entlüftung**
Be- und Entlüftungsgarnitur DN 50

geeignet für den schachtlosen Erdeinbau
Standrohr aus Edelstahl (Mindestwerkstoffgüte 1.4404)
mit integrierter selbsttätiger Zwischenabsperrung
Be- und Entlüftungsventil unter Druck auswechselbar
alle nicht korrosionsfreien Materialien allseitig epoxy-pulverbeschichtetgemäß DIN 30677-T2 unter Berücksichtigung der Güte- undPrüfbestimmungen RAL-GZ 662
mit selbsttätiger Entleerung
geeignet für die Verwendung einer Spül- und Entnahmegarnitur(Kat.: 9824)
mit Flanschanschluss nach EN 1092
mit Abdeckkappen zum Schutz vor Verschmutzung gemäß ÖVGW PW 100, EN 12351 und EN 805
Rohrdeckungen gemäß Unterlagen AG
Menge: 1,000 St

**01.05.24 Straßenkappe für Be- und Entlüftung liefern, einbauen**
Straßenkappe für Be- und Entlüftung liefern, einbauen
Sraßenkappe für die Be-, Entlüftung aus Grauguss, bituminiert  inkl. Tragplatte aus Beton und Umrandungsplatte aus Beton liefern fachgerecht einbauen
Menge: 1,000 St

**01.05.25 FFR 100-50**
FFR 100-50 PN 16,
DIN EN 1092-2, DIN-EN 545
Innen und Außen EPOXY-Beschichtung nach GSK-Richtlinien für "Schweren Korrosionsschutz"
liefern, fachgerecht einbauen
und abdichten einschl. aller erforderlichen Dichtungen (mit KTW-Zulassung)
mit allen erforderlichen nicht rostenden
Schrauben und Muttern für die Flansche
Menge: 1,000 St

**01.05.26 Vorhandene TW-Leitung 2x trennen**
Vorhandene TW-Leitung DN 250 AZ 2 x sauber trennen,
ca. 2,0 m Altleitung entsprechend neuer Schieberkreuzlänge ausbauen.
Ausbaumaterial einer Verwertung zuführen.
Menge: 4,000 St

*Hinweis: Nachfolgende Positionen sind für die Hausanschlussleitungen*

**01.05.27 Vorhandene TW-Hausanschlußleitung PE Rohr DN 40 trennen**
Vorhandene TW-Leitung 2 x sauber trennen,
ca. 2,0 m Altleitung entsprechend notwendiger Arbeitsraum rückbauen
Ausbaumaterial einer Verwertung/ Entsorgung zuführen.
Menge: 2,000 St

**01.05.28 Elektroschweisendkappe für PE Rohr 40 mm liefern, einbauen**
Menge: 2,000 St

**01.05.29 Anbohrarmatur für Rohr 225 x 20,5 mm**
Anbohrarmatur
Hauptrohr: PE 100: SDR 11, 225 x 20,5 mm
Abgang: 40 x 3,7 mm
mit Absperreinrichtung
nach Angaben der Bauleitung des AG
fachgerecht in Hauptrohr einbauen.
Incl. der Teleskop - Einbaugarnitur für den Erdeinbau,
stufenlos verstellbar,
Verlegetiefe Rohrdeckung ca. 1,40 m,
einschl. Vierkantschoner und Schlüssel,
liefern und fachgerecht einbauen
Fabrikat:.Hawle..
Menge: 1,000 St

**01.05.30 Anbohrarmatur für Rohr 63 x 5,8 mm**
Anbohrarmatur
Hauptrohr: PE 100: SDR 11, 63 x 5,8 mm
Abgang: 40 x 3,7 mm
mit Absperreinrichtung
nach Angaben der Bauleitung des AG
fachgerecht in Hauptrohr einbauen.
Incl. der Teleskop - Einbaugarnitur für den Erdeinbau,
stufenlos verstellbar,
Verlegetiefe Rohrdeckung ca. 1,40 m,
einschl. Vierkantschoner und Schlüssel,
liefern und fachgerecht einbauen
Fabrikat:.Hawle..
Menge: 1,000 St

**01.05.31 Teleskop-Einbaugarnitur für Schieber**
Teleskopeinbaugarnitur für Schieber
für Erdeinbau, komplett montiert, für stufenlos verstellbare Rohrdeckungen 1,20 bis 1,80 m,Zweiteiliges Gestänge aus Vierkantstahl und Vierkantrohr, Betätigungsvierkant kaltgeschmiedet, die gesamte Oberfläche einschließlich Schnittkanten feuerverzinkt, stufenlos verstellbar durch auszuggesichertes Spiralfedersystem, mit Niro-Spiralfeder und zwei verschleißarmen Polyamidhülsen zum Schutz der Feuerverzinkung, mit Vierkantschoner aus Temperguss, feuerverzinkt, Spezialstift aus Niro-Stahl, konisch und gerändelt, zur bequemen Entnahme an der Verschlussscheibe befestigt.
PE-Hülsrohr mit Zentrierkappe, mit blauer, schmutzdichter und wasserabweisender Elastomerdichtung mit Markierungsfunktion, zusätzlich mit Vorbereitung zur Aufnahme von Markierungssteckern, mit PE-Abstreifring am Hülsrohr, PE-Glocke mit Spezial-Verschlussscheibe blau passend zur Anbohrarmatur mit Bajonettsystem, zur Arretierung und gegen Versanden des Glockenhohlraumes.
Mit fest angebrachtrem, reflektierendem, ausziehbarem und flexiblem Markierungsfähnchen, mit Sandscheibe und Niro-Kerbstift.
beschriebene Ausführung EWE-Armaturen, Lieferung und Einbau einer gleichwertigen Einbaugarnitur
Menge: 2,000 St

**01.05.32 Druckrohrleitung 40x 3,7 mm spühlen, desinfizieren**
Druckrohrleitung fuer Trinkwasser
vor Inbetriebnahme bis zur Keimfreiheit spülen und bei
Bedarf desinfizieren DVGW W 291,
in technologisch erforderlichen Abschnitten,
einschl. bakterielle Beprobung
Rohr 125 x 11,4  mm, PE 100-RC.
Vorhalten, Einbau und Ausbau von Hilfsmaterialien
Menge: 30,000 m

**01.05.33 Hinweisschild, Kunststoff für Hausanschlussschieber**
Hinweisschild für Einbauteil
Hausanschlussschieber aus
Kunststoff, gepreßt, mit auswechselbaren Ziffern
und Leerfeldern.
Einschl. Beschriftung und Ziffern
Befestigung an: Rohrpfosten.
Incl. aller erforderlichen
Verbindungsmittel.
Ausführung ist mit der Bauleitung des AG
vor Ort abzustimmen.
Menge: 3,000 St

**01.05.34 Rohrpfosten**
Rohrpfosten mit Erdanker und Kunststoffkappe,
Länge= 2,00 m, einschließlich Halteplatte für
Hinweisschilder, nichtrostende Schellen und
Befestigungsmaterial komplett einschl. der
erforderlichen Erdarbeiten

Ausführung ist mit der Bauleitung des AG
vor Ort abzustimmen.
Menge: 4,000 St

**01.05.35 Hinweisschild, Kunststoff für Hydrant**
Hinweisschild für Einbauteil
Hydrant aus
Kunststoff, gepreßt, mit auswechselbaren Ziffern
und Leerfeldern.
Einschl. Beschriftung und Ziffern
Befestigung an: Rohrpfosten.
Incl. aller erforderlichen
Verbindungsmittel.
Ausführung ist mit der Bauleitung des AG
vor Ort abzustimmen.
Menge: 2,000 St

#### Bereich 01.06 Straßenbau, Oberflächen

**01.06.1 Bordstein aufnehmen. Hochbord Beton Fund. ü. 10-20 cm Verwertung AN**
Bordstein aufnehmen.
Bordstein = Hoch- und Rundbordstein aus Beton, Breite
bis 18 cm, Höhe bis 30 cm.
Fundament aus Beton, über 10 bis 20 cm dick, aufbrechen und einer Verwertung nach Wahl AN zuführen
Menge: 3,000 m

**01.06.2 Holzpoller aufnehmen seitlich lagern, einbauen**
Holzpoller aufnehmen seitlich lagern, einbauen
Holzpoller d bis 20cm, Länge 1m aufnehmen, seitlich lagern, nach Abschluß der Tiefbauarbeiten  wieder einbauen
Menge: 10,000 St

**01.06.3 Bordstein aufnehmen. Tiefbord Beton Fund. ü. 10-20 cm Verwertung AN**
Bordstein aufnehmen.
Bordstein = Tief-, Rasenbord aus Beton, Breite
bis 10 cm, Höhe bis 30 cm.
Fundament aus Beton, über 10 bis 20 cm dick, aufbrechen und einer Verwertung nach Wahl AN zuführen
Menge: 7,000 m

**01.06.4 Bordstein aus Granit aufnehmen, seitlich lagern, einbauen. Tief-, Rundbord Granit Fund. ü. 10-20 cm**
Bordstein aufnehmen, seitlich lagern einbauen.
Bordstein = Tief-, Rundbord aus Granit, Breite
bis 15 cm, Höhe bis 30 cm aufnehmen, seitlich lagern, nach Abschluß der Tiefbauarbeiten einbauen,
inkl. Lieferung Beton C20/25 für Bettung und Rückenstütze
vorhandene Fundamente aus Beton, über 10 bis 20 cm dick, aufbrechen und einer Verwertung nach Wahl AN zuführen
Menge: 11,000 m

**01.06.5 Entwässerungsrinne 5 zeilig aus Granitkleinpflaster abbrechen, seitlich lagern, herstellen**
Entwässerungsrinne 5 zeilig aus Granitkleinpflaster in Beton abbrechen, Pflaster seitlich lagern, nach Abschluß der Tiefbauarbeiten wieder einbauen/ herstellen.
Vorhandene Bettung aus Beton bis 25cm stark abbrechen und einer Verwertung zuführen, für den Einbau notwendigen Beton C20/25 liefern, einbauen
Menge: 10,000 m

**01.06.6 Asphaltbefestigung aufnehmen Fahrbahn mit SoB Dicke ü. 12-18 cm Dicke ü. 10-20 cm Tiefe ü. 30-45 cm Aufbr. Verw. AN**
Asphaltbefestigung aufbrechen und aufnehmen.
Fläche = Fahrbahn.
Einschließlich Unterlage = Schicht ohne Bindemittel.
Dicke der Asphaltbefestigung über 12 cm bis 18 cm.
Dicke der gebundenen Befestigung über 10 bis 20 cm.
Gesamtaufbruchtiefe über 30 bis 50 cm.
Aufbruch verwertungsklasse A
Aufbruchgut nach Wahl des AN verwerten.
Menge: 88,000 m2

**01.06.7 Pflasterdecke mit Pflastersteinen aus Beton aufnehmen, im Baufeld lagern, einbauen.**
Pflasterdecke mit Pflastersteinen aus Beton aufnehmen, im Baufeld lagern, nach Abschlaußß der Tiefbauarbeiten wiedfer einbauen.
Aufnehmen der Tragschicht wird gesondert vergütet.
Pflasterstein ca. 8 cm dick.
Mit Fugenfüllung aus ungebundenem Fugenmaterial.
Bettung aus ungebundenem Bettungsmaterial aufnehmen seitlich lagern, einbauen. Fehlendes Bettungs-, Fugenmaterial liefern einbauen.
Fläche: Fahrbahn, Gehwege
Menge: 47,000 m2

**01.06.8 Granitkleinpflaster ca.9x11cm aufnehmen seitlich lagern,**
Granitkleinpflaster ca.9x11cm aufnehmen seitlich lagern, nach Leitungsverlegung wieder einbauen
Aufnehmen der Tragschicht wird gesondert vergütet.
Pflasterstein Granitkleinpflaster ca.9x11cm..
Mit Fugenfüllung aus Baustoffgemisch ohne Bindemittel.

Bettung aus ungebundenem Bettungsmaterial aufnehmen seitlich lagern, einbauen. Fehlendes Bettungs-, Fugenmaterial liefern einbauen.
Steine aufnehmen, seitlich lagern und nach abschluß der Tiefbauarbeiten wieder einbauen
Menge: 30,000 m2

**01.06.9 Granitmosaikpflaster ca.6x6cm aufnehmen seitlich lagern, nach**
Granitmosaikpflaster ca.6x6cm aufnehmen seitlich lagern, nach Leitungsverlegung wieder einbauen
Aufnehmen der Tragschicht wird gesondert vergütet.
Pflasterstein Granitkleinpflaster ca.9x11cm..
Mit Fugenfüllung aus Baustoffgemisch ohne Bindemittel.
Bettung aus ungebundenem Bettungsmaterial.
Mit Fugenfüllung aus ungebundenem Fugenmaterial.
Bettung aus ungebundenem Bettungsmaterial aufnehmen seitlich lagern, einbauen. Fehlendes Bettungs-, Fugenmaterial liefern einbauen.
Steine aufnehmen, seitlich lagern und nach abschluß der Tiefbauarbeiten wieder einbauen
Menge: 5,000 m2

**01.06.10 Natursteinpflasterdecke aus Feldsteinen zur Wiederverwendung**
Natursteinpflasterdecke aus Feldsteinen zur Wiederverwendung aufnehmen, seitlich lagern, nach Abschluss der Tiefbauarbeiten einbauen.
Aufnehmen der Tragschicht wird  nicht gesondert vergütet.

Natursteinpflaster Aufnehmen, seitlich lagern, nach Fertigstellung der Tiefbauarbeiten Flächen wieder Herstellen
Mit Fugenfüllung aus ungebundenem Fugenmaterial.
Bettung aus ungebundenem Bettungsmaterial aufnehmen seitlich lagern, einbauen. Fehlendes Bettungs-, Fugenmaterial liefern einbauen.
Bettung aus ungebundenem Bettungsmaterial.
Menge: 20,000 m2

**01.06.11 Schicht ohne Bindemittel aufnehmen, seitlich lagern,einbauen.**
Schicht ohne Bindemittel aufnehmen, seitlich lagern, nach Leitungsbau wieder einbauen. Erschwernisse
durch Einbauten werden nicht gesondert vergütet.
Schichten aus Baustoffgemischen für Schottertragschichten und für Deckschichten ohne Bindemittel.
Dicke über 20 bis 30 cm.
Fläche = Fahrbahn.
Baustoffgemisch aus verfestigten Baustoffen gemäß Bodengutachten
Baustoff innerhalb der Baustelle fördern, einbauen und verdichten.
Menge: 200,000 m2

#### Bereich 01.07 Stundenlohnarbeiten

*Hinweis: Vorbemerkungen*
Die angebotenen Stundenlöhne beinhalten Lohn- und
Lohnnebenkosten einschließlich Überstundenzuschlag ohne
Zuschläge für Sonn- und Feiertage.
Stunden für Schachtmeister werden nicht
gesondert vergütet, Stunden für Vorarbeiter erst ab 5
zu beaufsichtigenden Personen.
Der Verrechnungssatz gilt unabhängig von der Anzahl der
vergüteten Stunden.

Die angebotenen Betriebsstunden für die Geräte
verstehen sich einschließlich Betriebsstoffe,
Vorhaltung, sämtliche Zuschläge und Bedienungspersonal.
Der An- und Abtransport wird nicht gesondert vergütet.
Der Verrechnungssatz gilt unabhängig von der Anzahl der
abgerechneten Stunden.

**01.07.1 Stunden eines gehobenen Facharbeiters**
*** Stundenlohnarbeiten
zum Nachweis eines gehobenen Facharbeiters
der Berufsgruppen: Maurer, Betonbauer,
Straßenbauer, Kanalbauer und Pflasterer,
auf besondere Anweisung der Bauleitung des AG
Menge: 10,000 h

**01.07.2 Stunden eines Fachwerkers**
*** Stundenlohnarbeiten
zum Nachweis eines Fachwerkers
der Berufsgruppen: Maurer, Betonbauer,
Straßenbauer, Kanalbauer und Pflasterer,
auf besondere Anweisung der Bauleitung des AG
Menge: 10,000 h

**01.07.3 Abbauhammer**
*** Stundenlohnarbeiten
Betriebsstunden eines Bohr- oder
Abbruchhammers ca. 20 kg,
auf besondere Anweisung der Bauleitung des AG
Menge: 5,000 h

**01.07.4 Stunden eines Baggers**
*** Stundenlohnarbeiten
Betriebsstunden eines Hydralikbaggers,
luftbereift, mit Hoch- und Tieflöffelausrüstung, Löffelinhalt 0,5 m3,
auf besondere Anweisung der Bauleitung des AG
Menge: 5,000 h

**01.07.5 Stunden eines Frontladers**
*** Stundenlohnarbeiten
Betriebsstunden eines Frontladers
luftbereift, mit ca. 75 kW,
auf besondere Anweisung der Bauleitung des AG
Menge: 5,000 h

**01.07.6 Stunden eines Rüttelverdichters**
*** Stundenlohnarbeiten
Betriebsstunden eines Rüttelverdichters
bis ca. 500 kg,
auf besondere Anweisung der Bauleitung des AG
Menge: 5,000 h

**01.07.7 Stunden eines LKW 8 t**
*** Stundenlohnarbeiten
Betriebsstunden eines LKW- Kippers
mit ca. 8 t Nutzlast,
auf besondere Anweisung der Bauleitung des AG
Menge: 5,000 h
